# Lungenklinik Lostau der UMMD
Angebotsaufforderung (GAEB DA XML 3.2, DA83)
Projekt: 422-003
Währung: EUR
Vergabeart: Verhandlungsverfahren
Auftraggeber: DV-Nummer: 422-003; Vergabenummer: 422-003
Erstellt mit: BECHMANN AVA 2023.70/ GXML Toolbox V3.3 R20210630, BECHMANN AVA 2023.70, 23.03.2026

## Zusätzlicher Text
LEISTUNGSVERZEICHNIS
Erneuerung Brandmeldezentrale - Zentralentechnik

Bauvorhaben:  Lungenklinik Lostau der Universitätsmedizin Magdeburg
  Erneuerung Brandmeldezentrale - Zentralentechnik

  ungeprüft  geprüft

Summe Netto:  ____________________ EUR  ____________________ EUR

MWST____%:  ____________________ EUR  ____________________ EUR
________________________________________________________________________________

Summe Brutto:  ____________________ EUR  ____________________ EUR

## Vorbemerkungen
Mit über 120-jähriger Tradition ist die Lungenklinik Lostau eines der wenigen überregionalen Zentren in Sachsen-Anhalt speziell für die Diagnostik und Therapie von Erkrankungen der Atmungsorgane und des Brustkorbes.

Als Fachklinik für Pneumologie, Schlaf- und Intensiv- und Beatmungsmedizin, Thorakale Onkologie, Allergologie und Thoraxchirurgie ist sie im Dienste der Patientinnen und Patienten tätig.

Das Haus verfügt über 170 Betten und arbeitet im Rahmen des zertifizierten Lungenkrebszentrums mit vielen ambulanten und stationären Kooperationspartnern interdisziplinär zusammen.

Die Lungenklinik Lostau ist eine spezialisierte Fachklinik für Pneumologie, Thoraxchirurgie und Palliativmedizin – und eines der wenigen überregionalen Zentren in Sachsen-Anhalt für die Diagnostik und Therapie von Erkrankungen der Atmungsorgane und des Brustkorbes.

Ein besonderer Schwerpunkt ist unser von der Deutschen Krebsgesellschaft (DKG) zertifiziertes Lungenkrebszentrum. Gemeinsam mit vielen ambulanten und stationären Kooperationspartnern arbeiten wir interdisziplinär, um Patientinnen und Patienten entlang der gesamten Behandlungskette bestmöglich zu begleiten – von der Diagnostik über die Therapie bis zur Nachsorge.

Seit August 2025 ist die Lungenklinik Lostau integraler Bestandteil der Universitätsmedizin Magdeburg. Damit verbinden wir die Stärke einer renommierten Spezialklinik mit universitärer Expertise – u. a. in den Bereichen Thoraxchirurgie, Pneumologie, Palliativmedizin, Infektiologie, Weaning sowie Intensivmedizin und Anästhesie. Unser Ziel: abgestimmte Behandlungspfade, kurze Wege und eine verlässliche Versorgung – stationär wie ambulant.

Gegenstand der Ausschreibung sind die Leistungen Demontage, fachgerechte Entsorgung, Lieferung,
Montage, Inbetriebnahme einer Brandmeldezentale und Meldern einer Brandmeldeanlage in der Lungenklinik Lostau, Lindenstraße 2, 39291 Möser OT Lostau

Folgende Herangehensweise ist dabei zu berücksichtigen:

1. Standort Zentrale Haus 1 wird vom Empfang in den vorgesehenen Technikraum umgesetzt, dadurch ergeben sich diverse Leitungszugarbeiten und eine Kernbohrung. Da der Empfang direkt über dem Technikkeller liegt, müssen dort voraussichtlich keine Kabelwege ausgebaut werden.

1. Zentrale Haus 2 wird in einem wird demontiert und eine Flex Es im freistehenden BS-Gehäuse wieder montiert, daraus folgend werden keine Rückbauarbeiten des BR-Kanals oder weiteren bestehenden elektrischen Betriebsmitteln notwendig.

1. Die Zentrale im Haus 3 wird aus dem Netzwerk entfernt und die Ringe aus der Zentrale Haus 2 neu eingespeist. Dadurch ergibt sich der Ausbau in Anlehnung Funktionserhalt vom Standort Zentrale Haus 2 durch den Flur (geschlossene Decke, Kabelbahn beinhaltend), über das Treppenhaus BS-Kanal in den Flur und Technikraum Haus Haus 3, dort wird dann die Einspeisung der Ringe entsprechend vorgenommen, dadurch kann die Zentrale entfallen.

1. Durch den Austausch der Zentralen zu Flex Es ist ein Austausch der inkompatiblen Melder notwendig. Voraussetzung sind EsserbusPlus fähige Teilnehmer.

1. Dadurch ist ein Austausch des vorhanden FIBS notwendig, da dieses nicht mit FlexEs kompatibel ist.

1. Die Anbindung an die Gebäudetechnik ist zu berücksichtigen.

1. Durch die Standortänderungen der Zentralen müssen alle Laufkarten angepasst werden. Da es hier keine alten Grundlagenpläne gibt, müssen diese aus vorhandenen DWG´s von Grund auf neu erstellt werden.

Das Vorhaben ist ein wesentlicher Eingriff in die BMA und muss deshalb von einem SV abgenommen werden.
Des Weiteren ist es notwendig, das Brandschutzkonzept entsprechend anzupassen.
Alle Umbaumaßnahmen erfolgen in Abstimmung mit der Feuerwehr.

## 422-003 Lungenklinik Lostau der UMMD
Datum: 23.03.2026

### Titel 1 Brandmeldeanlage - Austausch Zentralentechnik

#### Bereich 1.01 Zentralentechnik Haus 1

**1.01.1 Bundle FX 18/10 Ringe**
FlexES Zentrale

Modularer mikroprozessorgesteuerter Brandmelder-Computer. Geprüft und zugelassen entsprechend folgenden
Richtlinien und Normen:

VDE 0100 - Allgemeine Bestimmungen
VDE 0833 - Gefahrenmeldeanlagen
DIN 14675 - Aufbau von Brandmeldeanlagen
VdS-Richtlinien
EN54 Teil 2,4 und 13

Basisvariante zum Aufbau einer Brandmelderzentrale
mit senkrechtem Ausbau für max. 18 Modulsteckplätze für z.B.
esserbus-Module. Ausbau inkl. Energieversorgungsmodul,
EV-Anschlußmodul, Gehäuserückwand 2 für
senkrechten Einbau, Steuerungs-Modul, Gehäuserahmen, Basis-Modulträger. Softwareunterstützung für max. 10 Ringleitungen esserbus/esserbus-PLus Leistungsmerkmale

- Kombinierbare Ring-/Stichleitungstechnik
mit dezentraler Intelligenz
- Frei konfigurierbare Funktionalität der eingesetzten Module
- Erhöhte Verfügbarkeit durch Notredundanzfunktion der Ringmodule
- Integrale Notredundanz für Überwachungsflächen bis 48.000m² oder mehr als 512 Brandmelder
- vernetzbar über Systembus essernet
- Bedienfeld mit 5,7" TFT-Display
- Kapazitive Tastatur zur berührungssensitiven und intuitiven Bedienung
- Programmgesteuertes Nachtdesign mit interaktivem Tastaturmenü
- Schnittstellen: essernet, USB, Ethernet, RS 485, TTY
- Betrieb von ringbusversorgten optischen-, akustischen- und
Sprachalarmgebern in versch. Alarmierungsber. via esserbus-PLus
- Kaskadierbare Energieversorgung bis 450 Watt gem.EN54-4
- Länge der Ringleitung (esserbus) bis zu 3,5 km
- Betrieb von verschiedenen Eingangs-/ Ausgangs-Buskopplern
- Integrierte Schnittstellen zum Betriebder erforderlichen Feuerwehrperipherie
z. B. Feuerwehranzeigetableau, Feuerwehrbedienfeld
- Ereignisspeicher mit 10.000 Einträgen
- Betrieb von VdS-anerkannten Funkkomponenten mit komfortabler Feldstärkemessung
- Parametrierung, Kalibrierung und Programmierung via USB direkt
- Galvanische Trennung der Analogringe möglich

Technische Daten:

Nennspannung 230 V AC
Nennfrequenz 50...60 Hz
Nennstrom 0,8 A (pro Netzteil)
Ausgangsspannung 24 V DC
Ruhestrom: 192 mA (ohne Bedienteil)
348 mA (mit Bedienteil)
Strom f. ext. Verbraucher 3 x 24 VDC/3 A
Gesamt-Ausgangsstrom max. 6A
Akkukapazität 2 x 24 V / 24 Ah
Schutzklasse IP 30
Gehäuse ABS, 10% glasfaserverstärkt,V-0
Farbe grau, ähnlich Pantone 538
Abmessungen (BxHxT) 450x960x185 mm

liefern und montieren
Menge: 1,000 St

**1.01.2 Erweiterungs-Modulträger 1 (EM1)**
mit 4 freien Steckplätzen
Modulträger in Kunststoff-Montagewanne
für Brandmelder-Computer zur Aufnahme
von bis zu 4 frei wählbaren Modulen mit
steckbaren Anschlussklemmen.
Technische Daten:
Gewicht ca. 175 g
Abmessungen B: 170 mm H: 120 mm
T: 25 mm

liefern und montieren
Menge: 1,000 St

**1.01.3 Erweiterungs-Modulträger 2 (EM2)**
mit 4 freien Steckplätzen
Modulträger in Kunststoff-Montagewanne
für Brandmelder-Computer zur Aufnahme
von bis zu 4 frei wählbaren Modulen mit
steckbaren Anschlussklemmen.
Technische Daten:
Gewicht ca. 175 g
Abmessungen B: 140 mm H: 120 mm
T: 25 mm

liefern und montieren
Menge: 1,000 St

**1.01.4 essernet-Modul 62,5 kBd (enM)**
62.5kBd
Netzwerk-Interface-Modul für max. 16
Netzwerkteilnehmer. Protokoll ähnlich
DIN 19245 Teil 1 (Profibus)
Topologie: Ringstruktur, Unterbrechungsund
Kurzschlusstoleranz.
Kunststoffschutzgehäuse mit LEDBetriebsanzeigen
zur schnellen
Indikation des Betriebszustandes
Technische Daten:
Kabel IY(St)Y n x 2 x 0,8 mm
Kabellänge max. 1000 m
(zwischen 2 Teilnehmern)

liefern und montieren
Menge: 1,000 St

**1.01.5 esserbus-Modul (ebM)**
für System FlexES Control
1-fach Ringlinien-Modul für max. 127
Busteilnehmer mit intergrierter Energieversorgung
für Prozeßanalogmelder,
Ein-/Ausgangs-Koppler oder optional für
busversorgte Signalgeber.
Funktionserweiterung für busversorgte
Alarmierung durch Softwareupgrade
optional möglich.
Leistungsmerkmale
- bis zu 3500 m Ringleitungslänge
- Kombinierbare Ring-/Stichleitungstechnik
- Verknüpfungen sind über Baugruppen u.
Netzwerkzentralen hinaus möglich
- Verwaltung von Funkkomponenten
- permanente Überwachung aller
angeschalteten Melder, Koppler und
Alarmierungseinrichtungen
- Überwachung der Ringleitungen auf
Kurzschluss, Drahtbruch und Störung
- Schnelle Reaktivierung der
busversorgten Signalgeber nach
Kurzschluss
- Kunststoffschutzgehäuse mit LEDBetriebsanzeigen
zur schnellen
Indikation des Betriebszustandes
- Integrierte Leitungsisolatoren für
beidseitigen Leitungsschutz
Technische Daten:
Betriebsspannung 24 V DC
17 mA
Ruhestrom ca. 17 mA
Gewicht ca. 110 g
Abmessungen B: 27 mm H: 93 mm
T: 112 mm

liefern und montieren
Menge: 4,000 St

**1.01.6 Anzeige- und Bedienteil FlexES**
5,7" QVGA
Bedienteil (Human Machine Interface HMI)
mit farbfähigem 5,7" TFT-Display.
Eingebaut in Frontrahmen des
Brandmelde-
Computer inkl. Gehäuseschloß, Scharniereinheit
und Befestigungsmaterial.
Leistungsmekmale
- Kapazitive Tastatur zur berührungssensitiven
und intuitiven Bedienung
- Programmgesteuertes Nachtdesign mit
interaktivem Tastaturmenü
- optionaler Anschluss einer Gruppeneinzelanzeige
- optionale Nutzung als abgesetztes
Bedienteil
- grafikfähig
- optionale farbliche Darstellung
- Zugangsebenen über Accesscode
steuerbar
- optionaler Anschluß eines Protokolldruckers
Technische Daten:
Betriebsspannung 24 V DC
Ruhestrom ca. 156 mA
Umgebungstemperatur -5 øC ... 45 øC
Rel. Luftfeuchte max. 95 %
(ohne Betauung)
Farbe schwarz, ähnlich RAL9005
Gewicht ca. 1 kg
Abmessungen B:450 mm H:320 mm T:30
mm

liefern und montieren
Menge: 1,000 St

**1.01.7 Akku-Erweiterungsgehäuse**
für 2 x 12 V/24 Ah
Komplettes Kunststoffgehäuse zur
Aufnahme von 2 Akkumulatoren 12V/24Ah.
Inkl. Befestigungsmaterial, ohne
Akkumulatoren.

liefern und montieren
Menge: 1,000 St

**1.01.8 Montageplatte für Koppler auf Netzteil**
liefern und montieren
Menge: 1,000 St

**1.01.9 Akku 12V / 24 Ah**
VdS-zugelassen, mit Anschl. Schrauben
M5
Leistungsmerkmale:
- Wartungsfrei
- Tiefentladesicher
- Lageunabhängig

liefern und montieren
Menge: 4,000 St

**1.01.10 esserbus Alarmierungskoppler**
Typ 4MG2R
Ein-/ Ausgangsbaustein zur Anbindung von
Standard Brandmeldern und konventioneller
Alarmierung.
Intelligente Baugruppe auf der Analogringleitung
zum Anschluss von nicht
adressierfähigen Meldern.
Mit 4 Meldergruppeneingängen
- max. 30 Standardmelder ohne ESK
- max. 10 Standardmelder mit ESK
- max. 10 Nichtautomatische oder
technische Alarme pro Gruppe.
Zwei Relais in verschiedenen Betriebsarten
programmierbar.
Zwei Gruppen-Abhängigkeit
programmierbar
Montage auf Hutschienenadapter oder im
Wandgehäuse möglich.
Leistungsmerkmale
- Konventionelle Anbindung von
Standard - Meldern / Signalgebern
- Leitungsüberwachung gem. EN 54-13
- Bis zu 1.000 m Leitungslänge
- Integrierter Linienisolator
- Programmierbare Relaisausgänge
- Reset Relais Funktion programmierbar
Technische Daten:
Betriebsspannung 10 ... 28 V DC
Stromaufnahme max. 120 mA @12 V DC
Ruhestrom @ 12 V DC ca. 12 mA
Kontaktbelastung Relais 30 V DC/1 A
Umgebungstemperatur -10 øC ... 50 øC
Lagertemperatur -25 øC ... 75 øC
Schutzart IP 40 (im Gehäuse)
Rel. Luftfeuchte max. 95 %
(nicht kondensierend)
Gewicht ca. 28 g
Spezifikation EN 54-17:2005
Abmessungen B: 82 mm H: 72 mm
T: 20 mm

liefern und montieren
Menge: 1,000 St

**1.01.11 Spannungskonverter**
mit galvanischer
Trennung Ausgangsspannung 12 V DC
Der Konverter stellt eine 12 Volt
Spannung zur Verfügung. Diese wird aus
der Brandmelderzentrale oder einem
externen Netzteil zugeführt.
Die galvanische Trennung der
Eingangs- und Ausgangsspannung
verhindert Störungen bei Potenzialunterschieden
in der Peripherie.
Das Modul kann in die Gehäuse 120240,
788600, 788601 und 788603 eingebaut,
oder mit dem Einbausatz (788605 ) in die
Brandmelderzentrale integriert werden.
Leistungsmerkmale
- Galvanische Trennung von
Gleichspannungspotentialen
- Trennung der Massepotentiale
zwischen einem externem Gerät
und dem Potenzial der
Gefahrenmeldezentrale
zur Vermeidung von Erdschlüssen
- Spannungsinterface für den Betrieb
von 32AE-Kopplern an einer
Löschmittelsteuerung 8010 Ser.3
für 12V DC Betrieb
- Für Anschlussklemmen bis max. 1,5mm²
Technische Daten
Eingangsspg. 10 bis 28 V DC
Ausgangsspg. 12 V +/- 10%
max. Ausgangsstrom 800 mA,
kurzschlussfest
Umgebungstemp. -10øC bis +50øC
Schutzart IP 40 (im Gehäuse)
Gewicht ca. 70 g
Abmessungen (BxHxT) 85x82x27 mm

liefern und montieren
Menge: 1,000 St

**1.01.12 8-Sicherungskarte**
Sicherungskarte mit 8 Standard-
Glasrohrsicherungen 0,5 A zur separaten
Absicherung der Versorgungsspannung
einzelner Bereiche, Gruppen und
Komponenten.
Einbau in Standard Norm-Montageschienengehäuse
Typ C oder in
Kunststoff Kleinverteiler.

liefern und montieren
Menge: 1,000 St

**1.01.13 Brandschutz-Standgehäuse ESL F30 R**
Belüftetes F30 Brandschutz-Standgehäuse
zur Aufnahme einer Brandmelderzentrale
IQ8Control C/M oder einer
FlexES control FX18.
Die Montage der BMZ mit max.5 Gehäusen
im Brandschutzgehäuse erfüllt die
Anforderungen der MLAR bzw.LAR nach
DIN
4102 Teil 12, wenn die BMZ zur
Alarmierung im Schadensfall verwendet
wird. Zudem kann die BMZ in notwendigen
Flucht- und Rettungswegen montiert
werden, da das Gehäuse zur
Brandlastdämmung nach DIN 4102 Teil 11
zugelassen ist.
Kabelbündeleinführung durch Kabelschott
von oben und unten.
Montage der BMZ auf flexiblem
Tragschienensystem.
Türverschluß erfolgt durch Schwenkhebel
über eine Schubstange mit
2-Punkt-Verriegelung und
Blind-Profilhalbzylinder
Technische Daten
Farbe: lichtgrau, ähnlich RAL 7035
(Kanten dkl.Grau abgesetzt)
Gewicht ca.235 kg
Schutzklasse II
Abmessungen (BxHxT)
648 x 2048 x 449 (außen)
504 x 1804 x 340 (innen)
Lieferung incl. zugelassenem
Montagematerial und Kabelschott

liefern und montieren
Menge: 1,000 St

#### Bereich 1.02 Zentralentechnik Haus 2

**1.02.1 Bundle FX 18/10 Ringe**
FFlexES Zentrale

Modularer mikroprozessorgesteuerter
Brandmelder-Computer. Geprüft und
zugelassen entsprechend folgenden
Richtlinien und Normen:
VDE 0100 - Allgemeine Bestimmungen
VDE 0833 - Gefahrenmeldeanlagen
DIN 14675 - Aufbau von Brandmeldeanlagen
VdS-Richtlinien
EN54 Teil 2,4 und 13
Basisvariante zum Aufbau einer Brandmelderzentrale
mit senkrechtem Ausbau
für max. 18 Modulsteckplätze für z.B.
esserbus-Module.
Ausbau inkl. Energieversorgungsmodul,
EV-Anschlußmodul, Gehäuserückwand 2
für
senkrechten Einbau, Steuerungs-Modul,
Gehäuserahmen, Basis-Modulträger.
Softwareunterstützung für max. 10 Ringleitungen
esserbus/esserbus-PLus
Leistungsmerkmale
- Kombinierbare Ring-/Stichleitungstechnik
mit dezentraler Intelligenz
- Frei konfigurierbare Funktionalität
der eingesetzten Module
- Erhöhte Verfügbarkeit durch Notredundanzfunktion
der Ringmodule
- Integrale Notredundanz für Überwachungsflächen
bis 48.000m² oder mehr
als 512 Brandmelder
- vernetzbar über Systembus essernet
- Bedienfeld mit 5,7" TFT-Display
- Kapazitive Tastatur zur berührungssensitiven
und intuitiven Bedienung
- Programmgesteuertes Nachtdesign mit
interaktivem Tastaturmenü
- Schnittstellen: essernet, USB,
Ethernet, RS 485, TTY
- Betrieb von ringbusversorgten
optischen-, akustischen- und
Sprachalarmgebern in versch.
Alarmierungsber. via esserbus-PLus
- Kaskadierbare Energieversorgung bis
450 Watt gem.EN54-4
- Länge der Ringleitung (esserbus) bis
zu 3,5 km
- Betrieb von verschiedenen Eingangs-/
Ausgangs-Buskopplern
- Integrierte Schnittstellen zum Betrieb
der erforderlichen Feuerwehrperipherie
z. B. Feuerwehranzeigetableau,
Feuerwehrbedienfeld
- Ereignisspeicher mit 10.000 Einträgen
- Betrieb von VdS-anerkannten
Funkkomponenten mit komfortabler
Feldstärkemessung
- Parametrierung, Kalibrierung und
Programmierung via USB direkt
- Galvanische Trennung der Analogringe
möglich
Technische Daten
Nennspannung 230 V AC
Nennfrequenz 50...60 Hz
Nennstrom 0,8 A (pro Netzteil)
Ausgangsspannung 24 V DC
Ruhestrom: 192 mA (ohne Bedienteil)
348 mA (mit Bedienteil)

Strom f. ext. Verbraucher 3 x 24 VDC/3 A
Gesamt-Ausgangsstrom max. 6A
Akkukapazität 2 x 24 V / 24 Ah
Schutzklasse IP 30
Gehäuse ABS, 10% glasfaserverstärkt,V-0
Farbe grau, ähnlich Pantone 538
Abmessungen (BxHxT) 450x960x185 mm

liefern und montieren
Menge: 1,000 St

**1.02.2 Erweiterungs-Modulträger 1 (EM1)**
mit 4 freien Steckplätzen
Modulträger in Kunststoff-Montagewanne
für Brandmelder-Computer zur Aufnahme
von bis zu 4 frei wählbaren Modulen mit
steckbaren Anschlussklemmen.
Technische Daten:
Gewicht ca. 175 g
Abmessungen B: 170 mm H: 120 mm
T: 25 mm

liefern und montieren
Menge: 1,000 St

**1.02.3 Erweiterungs-Modulträger 2 (EM2)**
mit 4 freien Steckplätzen
Modulträger in Kunststoff-Montagewanne
für Brandmelder-Computer zur Aufnahme
von bis zu 4 frei wählbaren Modulen mit
steckbaren Anschlussklemmen.
Technische Daten:
Gewicht ca. 175 g
Abmessungen B: 140 mm H: 120 mm
T: 25 mm

liefern und montieren
Menge: 1,000 St

**1.02.4 essernet-Modul 62,5 kBd (enM)**
62.5kBd
Netzwerk-Interface-Modul für max. 16
Netzwerkteilnehmer. Protokoll ähnlich
DIN 19245 Teil 1 (Profibus)
Topologie: Ringstruktur, Unterbrechungsund
Kurzschlusstoleranz.
Kunststoffschutzgehäuse mit LEDBetriebsanzeigen
zur schnellen
Indikation des Betriebszustandes
Technische Daten:
Kabel IY(St)Y n x 2 x 0,8 mm
Kabellänge max. 1000 m
(zwischen 2 Teilnehmern)

liefern und montieren
Menge: 1,000 St

**1.02.5 esserbus-Modul (ebM)**
für System FlexES Control
1-fach Ringlinien-Modul für max. 127
Busteilnehmer mit intergrierter Energieversorgung
für Prozeßanalogmelder,
Ein-/Ausgangs-Koppler oder optional für
busversorgte Signalgeber.
Funktionserweiterung für busversorgte
Alarmierung durch Softwareupgrade
optional möglich.
Leistungsmerkmale
- bis zu 3500 m Ringleitungslänge
- Kombinierbare Ring-/Stichleitungstechnik
- Verknüpfungen sind über Baugruppen u.
Netzwerkzentralen hinaus möglich
- Verwaltung von Funkkomponenten
- permanente Überwachung aller
angeschalteten Melder, Koppler und
Alarmierungseinrichtungen
- Überwachung der Ringleitungen auf
Kurzschluss, Drahtbruch und Störung
- Schnelle Reaktivierung der
busversorgten Signalgeber nach
Kurzschluss
- Kunststoffschutzgehäuse mit LEDBetriebsanzeigen
zur schnellen
Indikation des Betriebszustandes
- Integrierte Leitungsisolatoren für
beidseitigen Leitungsschutz
Technische Daten:
Betriebsspannung 24 V DC
17 mA
Ruhestrom ca. 17 mA
Gewicht ca. 110 g
Abmessungen B: 27 mm H: 93 mm
T: 112 mm

liefern und montieren
Menge: 4,000 St

**1.02.6 Anzeige- und Bedienteil FlexES**
5,7" QVGA
Bedienteil (Human Machine Interface HMI)
mit farbfähigem 5,7" TFT-Display.
Eingebaut in Frontrahmen des
Brandmelde-
Computer inkl. Gehäuseschloß, Scharniereinheit
und Befestigungsmaterial.
Leistungsmekmale
- Kapazitive Tastatur zur berührungssensitiven
und intuitiven Bedienung
- Programmgesteuertes Nachtdesign mit
interaktivem Tastaturmenü
- optionaler Anschluss einer Gruppeneinzelanzeige
- optionale Nutzung als abgesetztes
Bedienteil
- grafikfähig
- optionale farbliche Darstellung
- Zugangsebenen über Accesscode
steuerbar
- optionaler Anschluß eines Protokolldruckers
Technische Daten:
Betriebsspannung 24 V DC
Ruhestrom ca. 156 mA
Umgebungstemperatur -5 øC ... 45 øC
Rel. Luftfeuchte max. 95 %
(ohne Betauung)
Farbe schwarz, ähnlich RAL9005
Gewicht ca. 1 kg
Abmessungen B:450 mm H:320 mm T:30
mm

liefern und montieren
Menge: 1,000 St

**1.02.7 esserbus-Modul GT (ebMGT)**
mit galvanischer Trennung
1-fach Ringlinien-Modul mit galvanischer
Trennung für max. 127 Busteilnehmer mit
intergrierter Energieversorgung für
Prozeßanalogmelder, Ein-/Ausgangs-
Koppler oder optional für busversorgte
Signalgeber.
Funktionserweiterung für busversorgte
Alarmierung durch Softwareupgrade
optional möglich.
Leistungsmerkmale
-bis zu 3500 m Ringleitungslänge
-Kombinierbare Ring-/Stichleitungstechnik
-Verknüpfungen sind über Baugruppen u.
Netzwerkzentralen hinaus möglich
-Verwaltung von Funkkomponenten
-permanente Überwachung aller
angeschalteten Melder, Koppler und
Alarmierungseinrichtungen
- Überwachung der Ringleitungen auf
Kurzschluss, Drahtbruch und Störung
-Schnelle Reaktivierung der
busversorgten Signalgeber nach
Kurzschluss
-Kunststoffschutzgehäuse mit LEDBetriebsanzeigen
zur schnellen
Indikation des Betriebszustandes
-Integrierte Leitungsisolatoren für
beidseitigen Leitungsschutz
-Die Galvanische Trennung ist ab einem
Ausbau von mehr als vier Analogringen
erforderlich und gewährleistet den
Schutz gegen Potentialverschiebungen
in großen Ausbauten.
Technische Daten:
Betriebsspannung 24 V DC
17 mA
Ruhestrom ca. 17 mA
Gewicht ca. 110 g
Abmessungen B:27 mm H:93 mm T:112
mm

liefern und montieren
Menge: 1,000 St

**1.02.8 Akku-Erweiterungsgehäuse**
für 2 x 12 V/24 Ah
Komplettes Kunststoffgehäuse zur
Aufnahme von 2 Akkumulatoren 12V/24Ah.
Inkl. Befestigungsmaterial, ohne
Akkumulatoren.

liefern und montieren
Menge: 1,000 St

**1.02.9 Montageplatte für Koppler auf Netzteil**
liefern und montieren
Menge: 1,000 St

**1.02.10 Akku 12V / 24 Ah**
VdS-zugelassen, mit Anschl. Schrauben
M5
Leistungsmerkmale:
- Wartungsfrei
- Tiefentladesicher
- Lageunabhängig

liefern und montieren
Menge: 4,000 St

**1.02.11 esserbus Alarmierungskoppler**
Typ 4MG2R
Ein-/ Ausgangsbaustein zur Anbindung von
Standard Brandmeldern und konventioneller
Alarmierung.
Intelligente Baugruppe auf der Analogringleitung
zum Anschluss von nicht
adressierfähigen Meldern.
Mit 4 Meldergruppeneingängen
- max. 30 Standardmelder ohne ESK
- max. 10 Standardmelder mit ESK
- max. 10 Nichtautomatische oder
technische Alarme pro Gruppe.
Zwei Relais in verschiedenen Betriebsarten
programmierbar.
Zwei Gruppen-Abhängigkeit
programmierbar
Montage auf Hutschienenadapter oder im
Wandgehäuse möglich.
Leistungsmerkmale
- Konventionelle Anbindung von
Standard - Meldern / Signalgebern
- Leitungsüberwachung gem. EN 54-13
- Bis zu 1.000 m Leitungslänge
- Integrierter Linienisolator
- Programmierbare Relaisausgänge
- Reset Relais Funktion programmierbar
Technische Daten:
Betriebsspannung 10 ... 28 V DC
Stromaufnahme max. 120 mA @12 V DC
Ruhestrom @ 12 V DC ca. 12 mA
Kontaktbelastung Relais 30 V DC/1 A
Umgebungstemperatur -10 øC ... 50 øC
Lagertemperatur -25 øC ... 75 øC
Schutzart IP 40 (im Gehäuse)
Rel. Luftfeuchte max. 95 %
(nicht kondensierend)
Gewicht ca. 28 g
Spezifikation EN 54-17:2005
Abmessungen B: 82 mm H: 72 mm
T: 20 mm

liefern und montieren
Menge: 1,000 St

**1.02.12 Spannungskonverter**
mit galvanischer
Trennung Ausgangsspannung 12 V DC
Der Konverter stellt eine 12 Volt
Spannung zur Verfügung. Diese wird aus
der Brandmelderzentrale oder einem
externen Netzteil zugeführt.
Die galvanische Trennung der
Eingangs- und Ausgangsspannung
verhindert Störungen bei Potenzialunterschieden
in der Peripherie.
Das Modul kann in die Gehäuse 120240,
788600, 788601 und 788603 eingebaut,
oder mit dem Einbausatz (788605 ) in die
Brandmelderzentrale integriert werden.
Leistungsmerkmale
- Galvanische Trennung von
Gleichspannungspotentialen
- Trennung der Massepotentiale
zwischen einem externem Gerät
und dem Potenzial der
Gefahrenmeldezentrale
zur Vermeidung von Erdschlüssen
- Spannungsinterface für den Betrieb
von 32AE-Kopplern an einer
Löschmittelsteuerung 8010 Ser.3
für 12V DC Betrieb
- Für Anschlussklemmen bis max. 1,5mm²
Technische Daten
Eingangsspg. 10 bis 28 V DC
Ausgangsspg. 12 V +/- 10%
max. Ausgangsstrom 800 mA,
kurzschlussfest
Umgebungstemp. -10øC bis +50øC
Schutzart IP 40 (im Gehäuse)
Gewicht ca. 70 g
Abmessungen (BxHxT) 85x82x27 mm

liefern und montieren
Menge: 1,000 St

**1.02.13 8-Sicherungskarte**
Sicherungskarte mit 8 Standard-
Glasrohrsicherungen 0,5 A zur separaten
Absicherung der Versorgungsspannung
einzelner Bereiche, Gruppen und
Komponenten.
Einbau in Standard Norm-Montageschienengehäuse
Typ C oder in
Kunststoff Kleinverteiler.

liefern und montieren
Menge: 1,000 St

**1.02.14 Brandschutz-Standgehäuse ESL F30 R**
Belüftetes F30 Brandschutz-Standgehäuse
zur Aufnahme einer Brandmelderzentrale
IQ8Control C/M oder einer
FlexES control FX18.
Die Montage der BMZ mit max.5 Gehäusen
im Brandschutzgehäuse erfüllt die
Anforderungen der MLAR bzw.LAR nach
DIN
4102 Teil 12, wenn die BMZ zur
Alarmierung im Schadensfall verwendet
wird. Zudem kann die BMZ in notwendigen
Flucht- und Rettungswegen montiert
werden, da das Gehäuse zur
Brandlastdämmung nach DIN 4102 Teil 11
zugelassen ist.
Kabelbündeleinführung durch Kabelschott
von oben und unten.
Montage der BMZ auf flexiblem
Tragschienensystem.
Türverschluß erfolgt durch Schwenkhebel
über eine Schubstange mit
2-Punkt-Verriegelung und
Blind-Profilhalbzylinder
Technische Daten
Farbe: lichtgrau, ähnlich RAL 7035
(Kanten dkl.Grau abgesetzt)
Gewicht ca.235 kg
Schutzklasse II
Abmessungen (BxHxT)
648 x 2048 x 449 (außen)
504 x 1804 x 340 (innen)
Lieferung incl. zugelassenem
Montagematerial und Kabelschott

liefern und montieren
Menge: 1,000 St

**1.02.15 SOE-00268 Rückwand**
Rückwand für freistehende Montage

liefern und montieren
Menge: 1,000 St

#### Bereich 1.03 Schnittstellen

**1.03.1 IQ8TAL Technischer Alarmbaustein**
Vollwertiger Busteilnehmer des Brandmeldesystems
IQ8Control zur Erfassung
und Weiterleitung von technischen
Alarmen.
Der Alarmbaustein verfügt über einen
integrierten Leitungstrenner, einen
Kontakteingang und einen Relaisausgang.
Das Relais kann wahlweise als Öffner
oder Schließer konfiguriert werden. Eine
separate Spannungsversorgung wird nicht
benötigt.
Zur Erhöhung der IP-Schutzklasse kann
optional ein IP-Schutz Kit verwendet
werden.
Technische Daten
Betriebsspannung 8 V DC ... 42 V DC
Ruhestrom @ 19 V DC ca. 45 æA
Anwendungstemperatur -20øC ... +70øC
Schutzart IP 30
Abmessungen (BxTxH) 88 x 88 x 21 mm

liefern und montieren
Menge: 4,000 St

**1.03.2 Montagegehäuse aP für kleine Handmelder**
blau, ähnlich RAL 5015
AP-Montagegehäuse in blau für Handfeuermelder
804951.
Abmessungen (BxHxT) 88 x 88 x 36 mm

liefern und montieren
Menge: 1,000 St

**1.03.3 TCP/IP Konv. Ethernert-RS232/485**
Typ Moxa NPort 5150
Mit dieser Option können serielle
Schnittstellen, z.B. einer essernet
Anbindung, über eine bauseits zu
Verfügung gestellte LAN Anbindung an
Winmag plus angebunden werden.
Im Lieferumfang ist ein Treiber für die
Betriebssyteme Windows XP Prof.
enthalten. Das Modul beinhaltet eine
galvanische Trennung.
Anschlüsse:
1 x RS 232 9 polig
1 x LAN TP Port
Betriebsspannung: 5- 30 V DC

liefern und montieren
Menge: 1,000 St

**1.03.4 Serielles essernet Interface 2**
liefern und montieren
Menge: 1,000 St

**1.03.5 essernet-Modul 62,5 kBd (enM)**
62.5kBd
Netzwerk-Interface-Modul für max. 16
Netzwerkteilnehmer. Protokoll ähnlich
DIN 19245 Teil 1 (Profibus)
Topologie: Ringstruktur, Unterbrechungsund
Kurzschlusstoleranz.
Kunststoffschutzgehäuse mit LEDBetriebsanzeigen
zur schnellen
Indikation des Betriebszustandes
Technische Daten:
Kabel IY(St)Y n x 2 x 0,8 mm
Kabellänge max. 1000 m
(zwischen 2 Teilnehmern)

liefern und montieren
Menge: 1,000 St

**1.03.6 M4-RS232-iso Schnittstellenmodul**
liefern und montieren
Menge: 1,000 St

#### Bereich 1.04 Feuerwehrperipherie

**1.04.1 FW-Info- & Bediensystem DIN A4**
separate Schließung
Zweiflügeliges Stahlblechgehäuse für
Aufputz- und Unterputzmontage, zentrale
Türöffnung für beide Türflügel durch
Feuerwehrschließung (vorbereitet für
Profilhalbzylindereinbau). Die rechte
Gehäusetür kann einzeln durch ein
integriertes Schloss geöffnet werden.
Linke Gehäusehälfte beinhaltet Feuerwehranzeigetableau
sowie ein Feuerwehrbedienfeld
und ist vorbereitet für die
Aufnahme eines Handfeuermelders. Das
Feuerwehranzeigetableau wird über die
serielle Schnittstelle der BMZ angesteuert.
Das Feuerwehrbedienfeld wird
wahlweise über das FAT oder über die BMZ
gesteuert.
Technische Daten:
Betriebsspannung 8 ... 42 V DC
Ruhestrom @ 12 V DC ca. 80 mA
Alarmstrom @ 12 V DC ca. 105 mA
Umgebungstemperatur -5 øC ... 40 øC
Lagertemperatur -10 øC ... 60 øC
Schutzart IP 30
Gehäuse Stahlblech
Farbe rot, ähnlich RAL 3000
Gewicht ca. 15 kg
Abmessungen B:710 mm H:560 mm
T:100 mm

liefern und montieren
Menge: 1,000 St

**1.04.2 Redundanz-Adapter ADP4000**
liefern und montieren
Menge: 1,000 St

**1.04.3 FW-Info- & Bediensystem DIN A4**
separate Schließung
Zweiflügeliges Stahlblechgehäuse für
Aufputz- und Unterputzmontage, zentrale
Türöffnung für beide Türflügel durch
Feuerwehrschließung (vorbereitet für
Profilhalbzylindereinbau). Die rechte
Gehäusetür kann einzeln durch ein
integriertes Schloss geöffnet werden.
Linke Gehäusehälfte beinhaltet Feuerwehranzeigetableau
sowie ein Feuerwehrbedienfeld
und ist vorbereitet für die
Aufnahme eines Handfeuermelders. Das
Feuerwehranzeigetableau wird über die
serielle Schnittstelle der BMZ angesteuert. Das Feuerwehrbedienfeld wird
wahlweise über das FAT oder über die BMZ
gesteuert.
Technische Daten:
Betriebsspannung 8 ... 42 V DC
Ruhestrom @ 12 V DC ca. 80 mA
Alarmstrom @ 12 V DC ca. 105 mA
Umgebungstemperatur -5 øC ... 40 øC
Lagertemperatur -10 øC ... 60 øC
Schutzart IP 30
Gehäuse Stahlblech
Farbe rot, ähnlich RAL 3000
Gewicht ca. 15 kg
Abmessungen B:710 mm H:560 mm
T:100 mm

liefern und montieren
Menge: 1,000 St

**1.04.4 Redundanz-Adapter ADP4000**
liefern und montieren
Menge: 1,000 St

#### Bereich 1.05 abgesetztes Bedienteil

**1.05.1 Parallel-Anzeige-Tableau ZPA4000 aP**
liefern und montieren
Menge: 1,000 St

**1.05.2 Redundanz-Adapter ADP4000**
liefern und montieren
Menge: 1,000 St

#### Bereich 1.06 Ring 431

**1.06.1 Thermodifferentialmelder IQ8Quad**
mit Trenner zum Betrieb im esserbus
Wärmemelder mit schnellem Halbleitersensor
zur sicheren Branddetektion von
Bränden mit schnellem Temperaturanstieg,
sowie integrierter Maximalwertauslösung
zur Erkennung von Bränden
mit langsamen Temperaturanstieg. Melder
mit prozessorgesteuerter Signalverarbeitung
und dezentraler
Intelligenz.
-Flache Bauweise
-Trenner integriert im Melder, nach
pr EN 54-17
-Zentrierte 360ø Alarmanzeige
-Separate Betriebsanzeige
-Kontinuierliches Ansprechverhalten zur
Detektion von langsamen und schnellen
Temperaturanstiegen
-360ø thermische Überwachung mit einem
Sensor
-Alarm- und Betriebsdatenspeicherung,
integrierter Betriebsstundenzähler
-Zugelassen nach EN 54 T 5 A1
-Powered Loop fähig
Betriebsspannung: 8V bis 42V DC
Ruhestrom @ 19 V DC (mittel) ca. 40 æA
Überwachungsfläche max. 30 m2
Überwachungshöhe max. 7,5 m
Anwendungstemp. -20 bis +50 øC
Gehäuse ABS, weiß ähnlich RAL 9010
Gewicht ca. 110 g
Maße inkl. Sockel d = 117 mm, H = 62 mm

liefern und montieren
Menge: 14,000 St

**1.06.2 Optischer Rauchmelder IQ8Quad**
Automatischer punktförmiger Brandmelder
mit integriertem optischen
Rauchsensor mit prozessorgesteuerter
Signalverarbeitung und dezentraler
Intelligenz. Zur frühzeitigen Detektion
von Schwelbränden.
Der Melder verfügt über eine automatische
Verschmutzungserkennung. Der
Status der Verschmutzung kann über die
Programmier- und Service Software
ausgelesen und angezeigt werden.
Zum Betrieb mit Einzeladressierung
in Ringbussystemen.
Der Leitungstrenner ist im Melder
integriert.
Leistungsmerkmale
-Flache Bauweise
-Mikroprozessorgesteuerte
Signalverarbeitung
-Vollständige Selbstüberwachung
-Verschmutzungserkennung und
Ruhewertnachführung gemäß geltender
Normen und Richtlinien
-Falschalarmunterdrückung bei Betauung
durch spezielle Oberfläche
-Trenner integriert im Melder, nach
pr EN 54-17
-Zentrierte 360ø Alarmanzeige
-Separate Betriebsanzeige
-Alarm- und Betriebsdatenspeicherung,
integrierter Betriebsstundenzähler
-Zugelassen nach DIN EN 54-7/-17
-Powered Loop fähig
-Kurzschluss-/unterbrechungstolerant
Technische Daten:
Betriebsspannung 8 ... 42 V DC
Ruhestrom @ 19 V DC ca. 50 æA
Alarmstrom ohne Kommunikation ca. 18
mA
Überwachungsfläche max. 110 m²
Überwachungshöhe max. 12 m
Luftgeschwindigkeit 0 ... 25.4 m/s
Anwendungstemperatur -20 øC ... 72 øC
Lagertemperatur -25 øC ... 75 øC
Schutzart IP 43 (mit Sockel + Option)
Material ABS
Rel. Luftfeuchte max. 95 %
(nicht kondensierend)
Farbe weiß, ähnlich RAL 9010
Gewicht ca. 110 g
Melderspezifikation EN 54-7/-17
Abmessungen 􀀀:117 mm H: 49 mm
(62 mm inkl. Sockel)

liefern und montieren
Menge: 2,000 St

**1.06.3 Meldersockel Standard**
für Serie IQ8Quad
Standardmeldersockel für automatische
Brandmelder. Bei Entnahme des Melders
wird der Ringbus autom. geschlossen.
Im Sockel ist eine Melderentnahmesicherung
enthalten, die bei Bedarf
genutzt werden kann.
Technische Daten:
Anwendungstemperatur -20 øC ... 72 øC
Lagertemperatur -25 øC ... 75 øC
Anschlussklemmen 􀀀 0,6 mm ... 2 mm²
Material ABS
Rel. Luftfeuchte max 95 %
(ohne Betauung)
Farbe weiß, ähnlich RAL 9010
Gewicht ca. 60 g
Abmessungen 􀀀:117 mm H: 24 mm
(inkl. Melder 62 mm)

liefern und montieren
Menge: 16,000 St

**1.06.4 IQ8 Handmelder Elektronikmodul**
m. Trenner u. ext. D-Linie, ESSER
Elektronikmodul zum Einbau in ein
Handmeldergehäuse zur manuellen Auslösung
eines Brandalarmes bzw. einer Gefahrenmeldung.
Geeignet zur Anwendung in trockenen
Räumen. Ausgestattet mit einem Mikroprozessor
verfügt es bereits in
der Grundausführung über eine Alarmspeicherung,
Alarmanzeige, und die
Anschlussmöglichkeit weiterer
externer Standard-Handmelder.
Zum Betrieb mit Einzeladressierung
in Ringbussystemen.
Der Leitungstrenner ist im Melder
integriert.
Ohne Busanbindung arbeitet das Modul
wie ein Standard-Handmelder.
Leistungsmerkmale
- Flache Bauform
- Zulassung nach EN54 Teil 11 als
Handfeuermelder
- Steckbare Anschlussklemmen
- 2 Kabeleinführungen jeweils oben,
unten und rückseitig
- Testfunktion durch Handmelderschlüssel
Technische Daten:
Betriebsspannung 8 ... 42 V DC
Ruhestrom @ 19 V DC ca. 45 æA
Alarmstrom ohne Kommunikation ca. 18
mA
Alarmanzeige LED, rot
Betriebsanzeige LED, grün
Melderanzahl/Gruppe 10 Melder/Gruppe
127 Melder/Ring
(gemäß VdS)
Anwendungstemperatur -20 øC ... 70 øC
Lagertemperatur -30 øC ... 75 øC
Anschlussklemmen max. 2,5 mm²
(AWG 26-14)
Schutzart IP 44 (im Gehäuse),
IP 55 (mit Zubehör)
Gehäuse PC ASA-Kunststoff
Rel. Luftfeuchte max. 95 %
(nicht kondensierend)
Gewicht ca. 236 g (mit Gehäuse)
Melderspezifikation EN 54-11, Typ B
Abmessungen B: 133 mm H: 133 mm
T: 36 mm

liefern und montieren
Menge: 20,000 St

**1.06.5 Handmelder Gehäuse, rot**
mit Glas, rot, ähnlich RAL 3020
Gehäuse für Handmelder mit Piktogramm
nach EN54 Teil 11.
Im Lieferumfang enthalten sind
Glasscheibe und Kunststoffschlüssel.
Technische Daten:
Schutzart IP 44 (mit Elektronikmodul)
Gehäuse PC ASA-Kunststoff
Montage aP
Farbe rot, ähnlich RAL 3020
Gewicht ca. 83 g (ohne Elektronikmodul)
Abmessungen B: 133 mm H: 133 mm T: 36 mm

liefern und montieren
Menge: 20,000 St

**1.06.6 Beschriftungsfeld für Meldersockel**
VPE = 10 STÜCK
Das Beschriftungsfeld kann vor oder
nach der Installation der Melder in
der seitlichen Öffnung des Meldersockels
IQ8Quad befestigt werden.
Zur Kennzeichnung der Melderadresse
und Meldergruppe des Brandmelders im
Objekt bei einer Deckenhöhe bis zu
3 Meter.

liefern und montieren
Menge: 2,000 PAC

#### Bereich 1.07 Ring 432

**1.07.1 Thermodifferentialmelder IQ8Quad**
mit Trenner zum Betrieb im esserbus
Wärmemelder mit schnellem Halbleitersensor
zur sicheren Branddetektion von
Bränden mit schnellem Temperaturanstieg,
sowie integrierter Maximalwertauslösung
zur Erkennung von Bränden
mit langsamen Temperaturanstieg. Melder
mit prozessorgesteuerter Signalverarbeitung
und dezentraler
Intelligenz.
-Flache Bauweise
-Trenner integriert im Melder, nach
pr EN 54-17
-Zentrierte 360ø Alarmanzeige
-Separate Betriebsanzeige
-Kontinuierliches Ansprechverhalten zur
Detektion von langsamen und schnellen
Temperaturanstiegen
-360ø thermische Überwachung mit einem
Sensor
-Alarm- und Betriebsdatenspeicherung,
integrierter Betriebsstundenzähler
-Zugelassen nach EN 54 T 5 A1
-Powered Loop fähig
Betriebsspannung: 8V bis 42V DC
Ruhestrom @ 19 V DC (mittel) ca. 40 æA
Überwachungsfläche max. 30 m2
Überwachungshöhe max. 7,5 m
Anwendungstemp. -20 bis +50 øC
Gehäuse ABS, weiß ähnlich RAL 9010
Gewicht ca. 110 g
Maße inkl. Sockel d = 117 mm, H = 62 mm

liefern und montieren
Menge: 10,000 St

**1.07.2 Optischer Rauchmelder IQ8Quad**
IQ8Quad
Automatischer punktförmiger Brandmelder
mit integriertem optischen
Rauchsensor mit prozessorgesteuerter
Signalverarbeitung und dezentraler
Intelligenz. Zur frühzeitigen Detektion
von Schwelbränden.
Der Melder verfügt über eine automatische
Verschmutzungserkennung. Der
Status der Verschmutzung kann über die
Programmier- und Service Software
ausgelesen und angezeigt werden.
Zum Betrieb mit Einzeladressierung
in Ringbussystemen.
Der Leitungstrenner ist im Melder
integriert.
Leistungsmerkmale
-Flache Bauweise
-Mikroprozessorgesteuerte
Signalverarbeitung
-Vollständige Selbstüberwachung
-Verschmutzungserkennung und
Ruhewertnachführung gemäß geltender
Normen und Richtlinien
-Falschalarmunterdrückung bei Betauung
durch spezielle Oberfläche
-Trenner integriert im Melder, nach
pr EN 54-17
-Zentrierte 360ø Alarmanzeige
-Separate Betriebsanzeige
-Alarm- und Betriebsdatenspeicherung,
integrierter Betriebsstundenzähler
-Zugelassen nach DIN EN 54-7/-17
-Powered Loop fähig
-Kurzschluss-/unterbrechungstolerant
Technische Daten:
Betriebsspannung 8 ... 42 V DC
Ruhestrom @ 19 V DC ca. 50 æA
Alarmstrom ohne Kommunikation ca. 18
mA
Überwachungsfläche max. 110 m²
Überwachungshöhe max. 12 m
Luftgeschwindigkeit 0 ... 25.4 m/s
Anwendungstemperatur -20 øC ... 72 øC
Lagertemperatur -25 øC ... 75 øC
Schutzart IP 43 (mit Sockel + Option)
Material ABS
Rel. Luftfeuchte max. 95 %
(nicht kondensierend)
Farbe weiß, ähnlich RAL 9010
Gewicht ca. 110 g
Melderspezifikation EN 54-7/-17
Abmessungen 􀀀:117 mm H: 49 mm
(62 mm inkl. Sockel)

liefern und montieren
Menge: 3,000 St

**1.07.3 Meldersockel Standard**
für Serie IQ8Quad
Standardmeldersockel für automatische
Brandmelder. Bei Entnahme des Melders
wird der Ringbus autom. geschlossen.
Im Sockel ist eine Melderentnahmesicherung
enthalten, die bei Bedarf
genutzt werden kann.
Technische Daten:
Anwendungstemperatur -20 øC ... 72 øC
Lagertemperatur -25 øC ... 75 øC
Anschlussklemmen 􀀀 0,6 mm ... 2 mm²
Material ABS
Rel. Luftfeuchte max 95 %
(ohne Betauung)
Farbe weiß, ähnlich RAL 9010
Gewicht ca. 60 g
Abmessungen 􀀀:117 mm H: 24 mm
(inkl. Melder 62 mm)

liefern und montieren
Menge: 4,000 St

**1.07.4 IQ8 Handmelder Elektronikmodul**
m. Trenner u. ext. D-Linie, ESSER
Elektronikmodul zum Einbau in ein
Handmeldergehäuse zur manuellen Auslösung
eines Brandalarmes bzw. einer Gefahrenmeldung.
Geeignet zur Anwendung in trockenen
Räumen. Ausgestattet mit einem Mikroprozessor
verfügt es bereits in
der Grundausführung über eine Alarmspeicherung,
Alarmanzeige, und die
Anschlussmöglichkeit weiterer
externer Standard-Handmelder.
Zum Betrieb mit Einzeladressierung
in Ringbussystemen.
Der Leitungstrenner ist im Melder
integriert.
Ohne Busanbindung arbeitet das Modul
wie ein Standard-Handmelder.
Leistungsmerkmale
- Flache Bauform
- Zulassung nach EN54 Teil 11 als
Handfeuermelder
- Steckbare Anschlussklemmen
- 2 Kabeleinführungen jeweils oben,
unten und rückseitig
- Testfunktion durch Handmelderschlüssel
Technische Daten:
Betriebsspannung 8 ... 42 V DC
Ruhestrom @ 19 V DC ca. 45 æA
Alarmstrom ohne Kommunikation ca. 18
mA
Alarmanzeige LED, rot
Betriebsanzeige LED, grün
Melderanzahl/Gruppe 10 Melder/Gruppe
127 Melder/Ring
(gemäß VdS)
Anwendungstemperatur -20 øC ... 70 øC
Lagertemperatur -30 øC ... 75 øC
Anschlussklemmen max. 2,5 mm²
(AWG 26-14)
Schutzart IP 44 (im Gehäuse),
IP 55 (mit Zubehör)
Gehäuse PC ASA-Kunststoff
Rel. Luftfeuchte max. 95 %
(nicht kondensierend)
Gewicht ca. 236 g (mit Gehäuse)
Melderspezifikation EN 54-11, Typ B
Abmessungen B: 133 mm H: 133 mm
T: 36 mm

liefern und montieren
Menge: 6,000 St

**1.07.5 Handmelder Gehäuse, rot**
mit Glas, rot, ähnlich RAL 3020
Gehäuse für Handmelder mit Piktogramm
nach EN54 Teil 11.
Im Lieferumfang enthalten sind
Glasscheibe und Kunststoffschlüssel.
Technische Daten:
Schutzart IP 44 (mit Elektronikmodul)
Gehäuse PC ASA-Kunststoff
Montage aP
Farbe rot, ähnlich RAL 3020
Gewicht ca. 83 g (ohne Elektronikmodul)
Abmessungen B: 133 mm H: 133 mm T: 36 mm

liefern und montieren
Menge: 6,000 St

**1.07.6 Beschriftungsfeld für Meldersockel**
VPE = 10 STÜCK
Das Beschriftungsfeld kann vor oder
nach der Installation der Melder in
der seitlichen Öffnung des Meldersockels
IQ8Quad befestigt werden.
Zur Kennzeichnung der Melderadresse
und Meldergruppe des Brandmelders im
Objekt bei einer Deckenhöhe bis zu
3 Meter.

liefern und montieren
Menge: 1,000 PAC

#### Bereich 1.08 Ring 433

**1.08.1 Optischer Rauchmelder IQ8Quad**
Automatischer punktförmiger Brandmelder
mit integriertem optischen
Rauchsensor mit prozessorgesteuerter
Signalverarbeitung und dezentraler
Intelligenz. Zur frühzeitigen Detektion
von Schwelbränden.
Der Melder verfügt über eine automatische
Verschmutzungserkennung. Der
Status der Verschmutzung kann über die
Programmier- und Service Software
ausgelesen und angezeigt werden.
Zum Betrieb mit Einzeladressierung
in Ringbussystemen.
Der Leitungstrenner ist im Melder
integriert.
Leistungsmerkmale
-Flache Bauweise
-Mikroprozessorgesteuerte
Signalverarbeitung
-Vollständige Selbstüberwachung
-Verschmutzungserkennung und
Ruhewertnachführung gemäß geltender
Normen und Richtlinien
-Falschalarmunterdrückung bei Betauung
durch spezielle Oberfläche
-Trenner integriert im Melder, nach
pr EN 54-17
-Zentrierte 360ø Alarmanzeige
-Separate Betriebsanzeige
-Alarm- und Betriebsdatenspeicherung,
integrierter Betriebsstundenzähler
-Zugelassen nach DIN EN 54-7/-17
-Powered Loop fähig
-Kurzschluss-/unterbrechungstolerant
Technische Daten:
Betriebsspannung 8 ... 42 V DC
Ruhestrom @ 19 V DC ca. 50 æA
Alarmstrom ohne Kommunikation ca. 18
mA
Überwachungsfläche max. 110 m²
Überwachungshöhe max. 12 m
Luftgeschwindigkeit 0 ... 25.4 m/s
Anwendungstemperatur -20 øC ... 72 øC
Lagertemperatur -25 øC ... 75 øC
Schutzart IP 43 (mit Sockel + Option)
Material ABS
Rel. Luftfeuchte max. 95 %
(nicht kondensierend)
Farbe weiß, ähnlich RAL 9010
Gewicht ca. 110 g
Melderspezifikation EN 54-7/-17
Abmessungen 􀀀:117 mm H: 49 mm
(62 mm inkl. Sockel)

liefern und montieren
Menge: 23,000 St

**1.08.2 Meldersockel Standard**
für Serie IQ8Quad
Standardmeldersockel für automatische
Brandmelder. Bei Entnahme des Melders
wird der Ringbus autom. geschlossen.
Im Sockel ist eine Melderentnahmesicherung
enthalten, die bei Bedarf
genutzt werden kann.
Technische Daten:
Anwendungstemperatur -20 øC ... 72 øC
Lagertemperatur -25 øC ... 75 øC
Anschlussklemmen 􀀀 0,6 mm ... 2 mm²
Material ABS
Rel. Luftfeuchte max 95 %
(ohne Betauung)
Farbe weiß, ähnlich RAL 9010
Gewicht ca. 60 g
Abmessungen 􀀀:117 mm H: 24 mm
(inkl. Melder 62 mm)

liefern und montieren
Menge: 23,000 St

**1.08.3 IQ8 Handmelder Elektronikmodul**
m. Trenner u. ext. D-Linie, ESSER
Elektronikmodul zum Einbau in ein
Handmeldergehäuse zur manuellen Auslösung
eines Brandalarmes bzw. einer Gefahrenmeldung.
Geeignet zur Anwendung in trockenen
Räumen. Ausgestattet mit einem Mikroprozessor
verfügt es bereits in
der Grundausführung über eine Alarmspeicherung,
Alarmanzeige, und die
Anschlussmöglichkeit weiterer
externer Standard-Handmelder.
Zum Betrieb mit Einzeladressierung
in Ringbussystemen.
Der Leitungstrenner ist im Melder
integriert.
Ohne Busanbindung arbeitet das Modul
wie ein Standard-Handmelder.
Leistungsmerkmale
- Flache Bauform
- Zulassung nach EN54 Teil 11 als
Handfeuermelder
- Steckbare Anschlussklemmen
- 2 Kabeleinführungen jeweils oben,
unten und rückseitig
- Testfunktion durch Handmelderschlüssel
Technische Daten:
Betriebsspannung 8 ... 42 V DC
Ruhestrom @ 19 V DC ca. 45 æA
Alarmstrom ohne Kommunikation ca. 18
mA
Alarmanzeige LED, rot
Betriebsanzeige LED, grün
Melderanzahl/Gruppe 10 Melder/Gruppe
127 Melder/Ring
(gemäß VdS)
Anwendungstemperatur -20 øC ... 70 øC
Lagertemperatur -30 øC ... 75 øC
Anschlussklemmen max. 2,5 mm²
(AWG 26-14)
Schutzart IP 44 (im Gehäuse),
IP 55 (mit Zubehör)
Gehäuse PC ASA-Kunststoff
Rel. Luftfeuchte max. 95 %
(nicht kondensierend)
Gewicht ca. 236 g (mit Gehäuse)
Melderspezifikation EN 54-11, Typ B
Abmessungen B: 133 mm H: 133 mm
T: 36 mm

liefern und montieren
Menge: 22,000 St

**1.08.4 Handmelder Gehäuse, rot**
mit Glas, rot, ähnlich RAL 3020
Gehäuse für Handmelder mit Piktogramm
nach EN54 Teil 11.
Im Lieferumfang enthalten sind
Glasscheibe und Kunststoffschlüssel.
Technische Daten:
Schutzart IP 44 (mit Elektronikmodul)
Gehäuse PC ASA-Kunststoff
Montage aP
Farbe rot, ähnlich RAL 3020
Gewicht ca. 83 g (ohne Elektronikmodul)
Abmessungen B: 133 mm H: 133 mm T: 36 mm

liefern und montieren
Menge: 22,000 St

**1.08.5 Beschriftungsfeld für Meldersockel**
VPE = 10 STÜCK
Das Beschriftungsfeld kann vor oder
nach der Installation der Melder in
der seitlichen Öffnung des Meldersockels
IQ8Quad befestigt werden.
Zur Kennzeichnung der Melderadresse
und Meldergruppe des Brandmelders im
Objekt bei einer Deckenhöhe bis zu
3 Meter.

liefern und montieren
Menge: 1,000 PAC

#### Bereich 1.09 Kabel und Leitungen

**1.09.1 EUP JEHStH E30 2x2x0,8rtS**
liefern, verlegen und montieren
Menge: 500,000 M

**1.09.2 EUP JEHStH E30 4x2x0,8rtS**
liefern, verlegen und montieren
Menge: 50,000 M

**1.09.3 EUP JEHStH E30 12x2x0,8rtS**
liefern, verlegen und montieren
Menge: 50,000 M

**1.09.4 BMK JYSTY 10x2x0,8Eca Tr 500**
liefern, verlegen und montieren
Menge: 150,000 M

#### Bereich 1.10 Verlegesysteme

**1.10.1 OBO Bett. Abstandschelle**
mit Gewindenschluss ASG 732 10 G

liefern und montieren
Menge: 100,000 St

**1.10.2 OBO Bett. Leitungsführungskanal**
2m
20 x 30 mm
LKM20030RW

liefern und montieren
Menge: 30,000 m

**1.10.3 OBO BETT. Installationskanal Metall m**
Brandschutzgewebe PLM D 0810 FS

liefern und montieren
Menge: 30,000 m

**1.10.4 OBO BETT. Stoßstellenverbinder für PLM D**
0810 PLM SIC 0810 FS

liefern und montieren
Menge: 15,000 St

**1.10.5 OBO BETT. Flachwinkel m**
Brandschutzgewebe PLM FA 0810 FS

liefern und montieren
Menge: 3,000 St

**1.10.6 OBO BETT. Wandanschlusskragen**
3- und 4-seitig PLM WC 0810 FS

liefern und montieren
Menge: 2,000 St

#### Bereich 1.11 Bohrarbeiten

**1.11.1 Kernbohrung**
herstellen
Menge: 2,000 st

**1.11.2 Wand-Durchbruch**
in Mauerwerk bis
30mm
Durchmesser und 24cm Stärke
herstellen
Menge: 5,000 st

**1.11.3 Kabelschottung**
mit flexiblen Brandschutzstopfen
(2 Stück pro Bohrung)
Feuerwiderstandsdauer S 90, DIBt-
Zulassung-Nr. Z-19.15-1559,
Prüfnorm DIN 4102 Teil 9
zugelassen für alle Kabel außer Hohlleiterkabel,
auch Installationsrohr bis
20mm geeignet, die Rohrenden
müssen mit
Brandschutzmasse verschlossen
werden,
Durchmesser der Kernbohrung 250mm
max. Belegung 60%, Schottdicke min.
Wand/Decke 15cm / 15cm
2 Stopfen FBA-S250
0,2 FBA-SP Kartusche
1 Kennzeichnungsschild mit
Befestigungsmaterial,
liefern, herstellen und montieren
Menge: 3,000 st

#### Bereich 1.12 Sonstiges

**1.12.1 Erstellung Feuerwehrlaufkarte**
Menge: 200,000 st

**1.12.2 Begleitung SV Abnahme / Feuerwehr**
Menge: 1,000 st

**1.12.3 Erstellung Dokumentation**
Dokumentation in 2 - facher Papierform und 1-facher digitaler Form.

herstellen
Menge: 1,000 st

**1.12.4 Erstellung Brandmeldealarmierungskonzept**
Erstellung Brandmeldealarmierungskonzept
nach Vorlage von:
- Baugenehmigung
- Brandschutzkonzept
- Feuerwehrprotokoll
- eventuelle Forderungen der Versicherung wenn vorhanden
Menge: 1,000 st

**1.12.5 Stundenlohnleistung Meister**
für nicht vorherbare Leistungen.

Freigabe in Abstimmung mit dem AG.

Abrechnung erfolgt nachtatsächlichem Aufwand  zum Nachweis.
Menge: 10,000 Std

**1.12.6 Stundenlohnleistung Obermonteur/Techniker**
für nicht vorherbare Leistungen.

Freigabe in Abstimmung mit dem AG.

Abrechnung erfolgt nachtatsächlichem Aufwand  zum Nachweis.
Menge: 10,000 Std

**1.12.7 Stundenlohnleistung Monteur**
für nicht vorherbare Leistungen.

Freigabe in Abstimmung mit dem AG.

Abrechnung erfolgt nachtatsächlichem Aufwand  zum Nachweis.
Menge: 10,000 Std
